# Coberta inclinada "VEREA SYSTEM"

- Propietat de l'arxiu: CYPE INGENIEROS, S.A.
- Format: FIEBDC-3/2002
- Divisa: EUR
- Costos indirectes: 3.00 %
- IVA: 21.00 %

## Q Cobertes

### QT Inclinades

#### QTX Sistemes de terrats

**QTX020** m² Coberta inclinada "VEREA SYSTEM", amb un pendent mig del 30%, sobre espai no habitable d' estructura metàl·lica lleugera, formada per perfils omega d'acer galvanitzat, aïllada tèrmicament amb panell rígid de poliestirè extrudit de 30 mm d'espessor, impermeabilització de placa sota teula de fibrociment 6 Ondas NT-177 "TEJAS VEREA", sobre la què es col·loca una cobertura de teula ceràmica corba, "TEJAS VEREA", 40x15x11 cm, acabat amb coloració en massa Rojo fixades amb escuma de poliuretà i ancoratges mecànics.
Coberta inclinada "VEREA SYSTEM", amb un pendent mig del 30%, sobre espai no habitable d' estructura metàl·lica lleugera, formada per perfils omega d'acer galvanitzat, aïllada tèrmicament amb panell rígid de poliestirè extrudit de 30 mm d'espessor, impermeabilització de placa sota teula de fibrociment 6 Ondas NT-177 "TEJAS VEREA", sobre la què es col·loca una cobertura de teula ceràmica corba, "TEJAS VEREA", 40x15x11 cm, acabat amb coloració en massa Rojo fixades amb escuma de poliuretà i ancoratges mecànics.
Inclou: Replantejament de l'estructura metàl·lica de suport. Muntatge de l'estructura metàl·lica de suport. Neteja de la superfície suport. Col·locació de l'aïllament sobre el suport. Replantejament i traçat de tremujals, aiguafons i enllaços. Col·locació de la placa sota teula. Col·locació i fixació de les teules.
Criteri d'amidament de projecte: Superfície de l'aiguavés mesurada en veritable magnitud, segons documentació gràfica de Projecte, sense tenir en compte el cavalcament corresponent de la teula.
Criteri de mesura d'obra: Es mesurarà, en veritable magnitud, la superfície realment executada segons especificacions de Projecte, sense tenir en compte el cavalcament corresponent de la teula.

| Codi | Ut | Descripció | Rendiment | Preu | Import |
|---|---|---|---|---|---|
| mt13msv300e | m² | Subministrament i col·locació d'estructura metàl·lica per a coberta inclinada sobre espai no habitable, de teula ceràmica "TEJAS VEREA", formada per perfils d'acer laminats en calent, conformats en fred i galvanitzats, de seccions tipus omega C i omega U, inclús elements d'ancoratge. (material) | 1.000 | 24.00 | 24.00 |
| mt13msv200a | m² | Subministrament i col·locació d'aïllament tèrmic en coberta inclinada de teula ceràmica "TEJAS VEREA", mitjançant panell rígid de poliestirè extrudit, segons UNE-EN 13164, de superfície llisa i mecanitzat lateral encadellat, de 30 mm d'espessor, resistència tèrmica 0,9 m²K/W, conductivitat tèrmica 0,034 W/(mK), Euroclasse E de reacció al foc i densitat 30 kg/m³. (material) | 1.000 | 5.82 | 5.82 |
| mt13msv110a | m² | Subministrament i col·locació de placa de 177 de fibrociment sense amiant, ancoratges i elements d'unió de la placa al suport; per a impermeabilització sota teula en coberta de teula ceràmica "TEJAS VEREA". (material) | 1.000 | 13.10 | 13.10 |
| mt13msv010aa | m² | Subministrament i col·locació de teula ceràmica corba "TEJAS VEREA", 40x15x11 cm, acabat amb coloració en massa Rojo, fixada mitjançant escuma de poliuretà i ganxos d'acer inoxidable, inclús peces especials. (material) | 1.000 | 22.56 | 22.56 |
| % | % | Costos directes complementaris | 2 % | 65.48 | 1.31 |
|  |  | Costos directes |  |  | 66.79 |
