# Sistema Onduvilla "ONDULINE" de plaques asfàltiques, per a coberta inclinada

- Propietat de l'arxiu: CYPE INGENIEROS, S.A.
- Format: FIEBDC-3/2002
- Divisa: EUR
- Costos indirectes: 3.00 %
- IVA: 21.00 %

## Q Cobertes

### QT Inclinades

#### QTX Sistemes de terrats

**QTX030** m² Sistema Onduvilla "ONDULINE" de plaques asfàltiques, per a coberta inclinada.
Sistema Onduvilla "ONDULINE", sobre suport continu de fusta, compost per plaques asfàltiques Onduvilla (6 ones) "ONDULINE", de perfil ondulat, color Rojo Sombreado, fixades al suport mitjançant claus d'acer amb cap de plàstic. Inclús rematades.
Criteri de valoració econòmica: El preu no inclou la superfície suport.
Inclou: Neteja de la superfície suport. Fixació de les plaques asfàltiques. Resolució de punts singulars.
Criteri d'amidament de projecte: Superfície de l'aiguavés mesurada en veritable magnitud, segons documentació gràfica de Projecte.
Criteri de mesura d'obra: Es mesurarà, en veritable magnitud, la superfície realment executada segons especificacions de Projecte.

| Codi | Ut | Descripció | Rendiment | Preu | Import |
|---|---|---|---|---|---|
| mt13pao010a | m² | Placa asfàltica Onduvilla (6 ones) "ONDULINE", de perfil ondulat, color Rojo Sombreado, a base de fibres minerals i vegetals saturades amb una emulsió bituminosa a altes temperatures, segons UNE-EN 534. (material) | 1.150 | 16.18 | 18.61 |
| mt13pao020a | U | Clau d'acer amb cap de plàstic, Onduvilla "ONDULINE", color Rojo Sombreado. (material) | 6.000 | 0.11 | 0.66 |
| mt13pao030a | m | Peça de carenera, a base de fibres minerals i vegetals saturades amb una emulsió bituminosa a altes temperatures, Onduvilla "ONDULINE", color Rojo Sombreado. (material) | 0.200 | 9.98 | 2.00 |
| mt13pao040a | m | Acabat lateral, a base de fibres minerals i vegetals saturades amb una emulsió bituminosa a altes temperatures, Onduvilla "ONDULINE", color Rojo Sombreado. (material) | 0.050 | 6.65 | 0.33 |
| mo020 | h | Oficial 1ª construcció. (mà d'obra) | 0.120 | 27.50 | 3.30 |
| mo113 | h | Peó ordinari construcció. (mà d'obra) | 0.120 | 23.04 | 2.76 |
| % | % | Costos directes complementaris | 2 % | 27.66 | 0.55 |
|  |  | Costos directes |  |  | 28.21 |
