# Sistema Onducober "ONDULINE" de plaques asfàltiques, per a coberta inclinada

- Propietat de l'arxiu: CYPE Ingenieros S.A.
- Format: FIEBDC-3/2016
- Programa: Generador de preus de la construcció. CYPE Ingenieros, S.A.
- Data: 12/12/2023
- Divisa: EUR
- Costos indirectes: 3 %
- IVA: 21 %

## Q Cobertes

### QT Inclinades

#### QTX Sistemes de terrats

**QTX025** m² Sistema Onducober "ONDULINE" de plaques asfàltiques, per a coberta inclinada.
Sistema Onducober "ONDULINE", sobre suport discontinu metàl·lic, compost per plaques asfàltiques Onducober 95 (10 ones) "ONDULINE", de perfil ondulat i color negre, fixades al suport mitjançant cargols autoroscants "ONDULINE". Inclús rematades.
Criteri de valoració econòmica: El preu no inclou la superfície suport.
Inclou: Neteja de la superfície suport. Fixació de les plaques asfàltiques. Resolució de punts singulars.
Criteri d'amidament de projecte: Superfície de l'aiguavés mesurada en veritable magnitud, segons documentació gràfica de Projecte.
Criteri de mesura d'obra: Es mesurarà, en veritable magnitud, la superfície realment executada segons especificacions de Projecte.

| Codi | Ut | Descripció | Rendiment | Preu | Import |
|---|---|---|---|---|---|
| mt13lpo010i | m² | Placa asfàltica Onducober 95 (10 ones) "ONDULINE", de perfil ondulat i color negre, a base de fibres minerals i vegetals saturades amb una emulsió bituminosa a altes temperatures, segons UNE-EN 534. (material) | 1.15 | 8.13 | 9.350 |
| mt13lpo052f | U | Cargol autoroscant "ONDULINE", per a la fixació sobre suport metàl·lic. (material) | 6 | 0.11 | 0.660 |
| mt13blw015b | m | Llistó de carener de 42x27 mm de secció, de fusta de pinastre (Pinus pinaster), tractada en autoclau, amb classe d'ús 2, segons UNE-EN 335, acabat raspallat, amb humitat inferior al 20%. Inclús elements de fixació sobre entramat estructural. (material) | 0.2 | 0.51 | 0.102 |
| mt13lpo040g | m | Cavalló asfàltic Onducober "ONDULINE", amb ales adaptables a qualsevol angle, color negre, a base de fibres minerals i vegetals saturades amb una emulsió bituminosa a altes temperatures, de 50 cm d'amplada i 100 cm de longitud, amb ales adaptables a qualsevol angle, per a coberta de plaques asfàltiques. (material) | 0.2 | 7.67 | 1.534 |
| mt13lpo020g | m | Acabat lateral Onducober "ONDULINE", de xapa d'acer, de 10 cm d'altura, 7 cm d'amplada i 2 m de longitud, per a coberta de plaques asfàltiques. (material) | 0.05 | 6.91 | 0.346 |
| mt13lpo060a | m | Perfil d'escuma de polietilè Tapaondas "ONDULINE", amb el mateix perfil de l'ona, de 4 cm d'altura i 84 cm de longitud, per al segellat de plaques asfàltiques sense obstaculitzar la ventilació en el recolzament de les plaques en alers i careners de cobertes inclinades. (material) | 0.4 | 7.38 | 2.952 |
| mo020 | h | Oficial 1ª construcció. (mà d'obra) | 0.36 | 27.5 | 9.900 |
| mo113 | h | Peó ordinari construcció. (mà d'obra) | 0.36 | 23.04 | 8.294 |
| % | % | Costos directes complementaris | 2 % | 33.138 | 0.663 |
|  |  | Costos directes |  |  | 33.801 |

Residus:
- col·locació: mt13lpo010i; factor de residu 0.06
- col·locació: mt13lpo052f Cargol autoroscant "ONDULINE", per a la fixació sobre suport metàl·lic; factor de residu 0.005
- col·locació: mt13blw015b; factor de residu 0.014
- col·locació: mt13lpo060a; factor de residu 0.0592381

## Recursos

**mt13lpo010i** m² Placa asfàltica Onducober 95 (10 ones) "ONDULINE"
Dades tècniques: Cost energètic 142.797 MJ; Emissió de CO2 4.316 kg; Codi LER 17 03 02; Massa de l'element 3.179 kg; Volum 0.003179 m3
Residus:
- embalatge: re170201 Fusta. (component de residu); rendiment 0.017 kg; Codi LER 17 02 01; Massa de l'element 1 kg; Volum 0.000909 m3
- embalatge: re170203 Plàstic. (component de residu); rendiment 0.005 kg; Codi LER 17 02 03; Massa de l'element 1 kg; Volum 0.001667 m3

**mt13lpo052f** U Cargol autoroscant "ONDULINE", per a la fixació sobre suport metàl·lic
Dades tècniques: Cost energètic 0.076 MJ; Emissió de CO2 0.005 kg; Codi LER 17 04 05; Massa de l'element 0.0076 kg; Volum 0.000004 m3
Residus:
- embalatge: re150101 Envasos de paper i cartró. (component de residu); rendiment 0.001 kg; Codi LER 15 01 01; Massa de l'element 1 kg; Volum 0.001333 m3

**mt13blw015b** m Llistó de carener de 42x27 mm de secció
Dades tècniques: Cost energètic 73.547 MJ; Emissió de CO2 -0.995 kg; Codi LER 17 02 01; Massa de l'element 0.54 kg; Volum 0.000491 m3
Residus:
- embalatge: re170203 Plàstic; rendiment 0.002 kg

**mt13lpo060a** m Perfil d'escuma de polietilè Tapaondas "ONDULINE"
Dades tècniques: Cost energètic 3.023 MJ; Emissió de CO2 0.109 kg; Codi LER 17 06 04; Massa de l'element 0.021 kg; Volum 0.000035 m3
Residus:
- embalatge: re170203 Plàstic; rendiment 0.002 kg
