# Punt singular per a coberta inclinada de plaques asfàltiques

- Propietat de l'arxiu: CYPE INGENIEROS, S.A.
- Format: FIEBDC-3/2002
- Divisa: EUR
- Costos indirectes: 3.00 %
- IVA: 21.00 %

## Q Cobertes

### QU Components de cobertes inclinades y curvas

#### QUA De plaques asfàltiques

**QUA011** m Punt singular per a coberta inclinada de plaques asfàltiques.
Vora lateral per a coberta inclinada amb una pendent major del 10%, rematades laterals Onducober "ONDULINE", de xapa d'acer, de 10 cm d'altura, 7 cm d'amplada i 2 m de longitud. Inclús accessoris de fixació de les peces a les plaques.
Inclou: Replanteig i col·locació de les peces d'acabat sobre les plaques de coberta. Fixació de les peces a les plaques.
Criteri d'amidament de projecte: Longitud amidada segons documentació gràfica de Projecte, incrementada en 5 cm a cada costat.
Criteri de mesura d'obra: Es mesurarà la longitud realment executada segons especificacions de Projecte, incloent els acords en els suports.

| Codi | Ut | Descripció | Rendiment | Preu | Import |
|---|---|---|---|---|---|
| mt13lpo020g | m | Acabat lateral Onducober "ONDULINE", de xapa d'acer, de 10 cm d'altura, 7 cm d'amplada i 2 m de longitud, per a coberta de plaques asfàltiques. (material) | 1.000 | 6.91 | 6.91 |
| mt13lpo052f | U | Cargol autoroscant "ONDULINE", per a la fixació sobre suport metàl·lic. (material) | 4.000 | 0.11 | 0.44 |
| mo051 | h | Oficial 1ª muntador de tancaments industrials. (mà d'obra) | 0.289 | 28.39 | 8.20 |
| mo098 | h | Ajudant muntador de tancaments industrials. (mà d'obra) | 0.098 | 24.46 | 2.40 |
| % | % | Costos directes complementaris | 2 % | 17.95 | 0.36 |
|  |  | Costos directes |  |  | 18.31 |
