# Sistema Onduvilla "ONDULINE" per a la rehabilitació de coberta inclinada de teules asfàltiques

- Propietat de l'arxiu: CYPE Ingenieros S.A.
- Format: FIEBDC-3/2016
- Programa: Generador de preus de la construcció. CYPE Ingenieros, S.A.
- Data: 13/12/2023
- Divisa: EUR
- Costos indirectes: 3 %
- IVA: 21 %

## Q Cobertes

### QT Inclinades

#### QTX Sistemes de terrats

**QTX110** m² Sistema Onduvilla "ONDULINE" per a la rehabilitació de coberta inclinada de teules asfàltiques.
Sistema Onduvilla "ONDULINE" per a la rehabilitació de coberta inclinada de teules asfàltiques, mitjançant la col·locació de plaques asfàltiques Onduvilla (6 ones) "ONDULINE", de perfil ondulat, color Rojo Sombreado, fixades amb claus d'acer amb cap de plàstic a les teules existents. Inclús rematades.
Inclou: Neteja de la superfície suport. Fixació de les plaques asfàltiques. Resolució de punts singulars.
Criteri d'amidament de projecte: Superfície de l'aiguavés mesurada en veritable magnitud, segons documentació gràfica de Projecte.
Criteri de mesura d'obra: Es mesurarà, en veritable magnitud, la superfície realment executada segons especificacions de Projecte.

| Codi | Ut | Descripció | Rendiment | Preu | Import |
|---|---|---|---|---|---|
| mt13pao010a | m² | Placa asfàltica Onduvilla (6 ones) "ONDULINE", de perfil ondulat, color Rojo Sombreado, a base de fibres minerals i vegetals saturades amb una emulsió bituminosa a altes temperatures, segons UNE-EN 534. (material) | 1.15 | 16.18 | 18.607 |
| mt13pao020a | U | Clau d'acer amb cap de plàstic, Onduvilla "ONDULINE", color Rojo Sombreado. (material) | 6 | 0.11 | 0.660 |
| mt13pao030a | m | Peça de carenera, a base de fibres minerals i vegetals saturades amb una emulsió bituminosa a altes temperatures, Onduvilla "ONDULINE", color Rojo Sombreado. (material) | 0.2 | 9.98 | 1.996 |
| mt13pao040a | m | Acabat lateral, a base de fibres minerals i vegetals saturades amb una emulsió bituminosa a altes temperatures, Onduvilla "ONDULINE", color Rojo Sombreado. (material) | 0.05 | 6.65 | 0.333 |
| mo020 | h | Oficial 1ª construcció. (mà d'obra) | 0.131 | 27.5 | 3.603 |
| mo113 | h | Peó ordinari construcció. (mà d'obra) | 0.131 | 23.04 | 3.018 |
| % | % | Costos directes complementaris | 2 % | 28.217 | 0.564 |
|  |  | Costos directes |  |  | 28.781 |

Residus:
- col·locació: mt13pao010a; factor de residu 0.03
- col·locació: mt13pao020a Clau d'acer amb cap de plàstic, Onduvilla "ONDULINE", color Rojo Sombreado; factor de residu 0.00494737
- col·locació: mt13pao030a; factor de residu 0.03
- col·locació: mt13pao040a; factor de residu 0.06

## Recursos

**mt13pao010a** m² Placa asfàltica Onduvilla (6 ones) "ONDULINE"
Dades tècniques: Cost energètic 184.632 MJ; Emissió de CO2 5.589 kg; Codi LER 17 03 02; Massa de l'element 4.11 kg; Volum 0.00411 m3
Residus:
- embalatge: re170201 Fusta. (component de residu); rendiment 0.021 kg; Codi LER 17 02 01; Massa de l'element 1 kg; Volum 0.000909 m3
- embalatge: re170203 Plàstic. (component de residu); rendiment 0.008 kg; Codi LER 17 02 03; Massa de l'element 1 kg; Volum 0.001667 m3

**mt13pao020a** U Clau d'acer amb cap de plàstic, Onduvilla "ONDULINE", color Rojo Sombreado
Dades tècniques: Cost energètic 0.095 MJ; Emissió de CO2 0.006 kg; Codi LER 17 04 05; Massa de l'element 0.0095 kg; Volum 0.000005 m3
Residus:
- embalatge: re150101 Envasos de paper i cartró. (component de residu); rendiment 0.001 kg; Codi LER 15 01 01; Massa de l'element 1 kg; Volum 0.001333 m3

**mt13pao030a** m Peça de carenera
Dades tècniques: Cost energètic 53.921 MJ; Emissió de CO2 1.616 kg; Codi LER 17 03 02; Massa de l'element 1.19 kg; Volum 0.00119 m3
Residus:
- embalatge: re170201 Fusta; rendiment 0.009 kg
- embalatge: re170203 Plàstic; rendiment 0.003 kg

**mt13pao040a** m Acabat lateral, a base de fibres minerals i vegetals saturades amb una emulsió bituminosa a altes temperatures
Dades tècniques: Cost energètic 19.641 MJ; Emissió de CO2 0.568 kg; Codi LER 17 03 02; Massa de l'element 0.42 kg; Volum 0.00042 m3
Residus:
- embalatge: re170201 Fusta; rendiment 0.007 kg
- embalatge: re170203 Plàstic; rendiment 0.002 kg
