# Mur estructural exterior d'entramat lleuger de fusta

- Propietat de l'arxiu: CYPE INGENIEROS, S.A.
- Format: FIEBDC-3/2002
- Divisa: EUR
- Costos indirectes: 3.00 %
- IVA: 21.00 %

## E Estructures

### EM Fusta

#### EML Entramats lleugers

**EML010** m² Mur estructural exterior d'entramat lleuger de fusta, format per muntants, carregadors i testeres de fusta serrada de pi silvestre (Pinus sylvestris) procedent del Nord i Nord-est d'Europa, de 48x148 mm de secció, classe resistent C24 segons UNE-EN 338 i UNE-EN 1912, qualitat estructural T2 segons INSTA 142; per a classe d'ús 1 segons UNE-EN 335, amb protecció davant d'agents biòtics que es correspon amb la classe de penetració NP1 segons UNE-EN 351-1, amb acabat raspallat; tallats i numerats en taller, muntats en obra amb claus, d'acer galvanitzat d'alta adherència. Inclús; elements de fixació mecànica, d'acer galvanitzat tipus DX51D+Z275N per a la resolució de trobades.
Mur estructural exterior d'entramat lleuger de fusta, format per muntants, carregadors i testeres de fusta serrada de pi silvestre (Pinus sylvestris) procedent del Nord i Nord-est d'Europa, de 48x148 mm de secció, classe resistent C24 segons UNE-EN 338 i UNE-EN 1912, qualitat estructural T2 segons INSTA 142; per a classe d'ús 1 segons UNE-EN 335, amb protecció davant d'agents biòtics que es correspon amb la classe de penetració NP1 segons UNE-EN 351-1, amb acabat raspallat; tallats i numerats en taller, muntats en obra amb claus, d'acer galvanitzat d'alta adherència. Inclús; elements de fixació mecànica, d'acer galvanitzat tipus DX51D+Z275N per a la resolució de trobades.
Inclou: Replanteig i marcat d'eixos. Muntatge dels panells d'entramat lleuger de fusta. Col·locació i fixació provisional dels panells d'entramat lleuger de fusta. Aplomat i anivellació. Execució de les unions. Fixació definitiva de l'entramat lleuger de fusta.
Criteri d'amidament de projecte: Superfície mesurada segons documentació gràfica de Projecte, sense deduir forats menors de 1 m² i deduint, en els buits de superfície major de 1 m², l'excés sobre 1 m².
Criteri de mesura d'obra: Es mesurarà la superfície realment executada segons especificacions de Projecte, sense deduir forats menors de 1 m² i deduint, en els buits de superfície major de 1 m², l'excés sobre 1 m².
Criteri de valoració econòmica: El preu no inclou els taulers per a travament de l'estructura.

| Codi | Ut | Descripció | Rendiment | Preu | Import |
|---|---|---|---|---|---|
| mt07mee609haa | m³ | Conjunt d'elements estructurals per a mur estructural d'entramat lleuger de fusta, compost per muntants, carregadors i testeres de fusta serrada de pi silvestre (Pinus sylvestris) procedent del Nord i Nord-est d'Europa de 48x148 mm de secció, classe resistent C24 segons UNE-EN 338 i UNE-EN 1912, qualitat estructural T2 segons INSTA 142; per a classe d'ús 1 segons UNE-EN 335, amb protecció davant d'agents biòtics que es correspon amb la classe de penetració NP1 segons UNE-EN 351-1, amb acabat raspallat, tallats i numerats en taller, per a muntatge en obra. (material) | 0.019 | 1200.00 | 22.80 |
| mt07emr111l | U | Clau, de 6 mm de diàmetre i 100 mm de longitud, d'acer galvanitzat d'alta adherència. (material) | 6.000 | 0.23 | 1.38 |
| mt07emr409a450 | U | Repercussió, per m², d' elements de fixació mecànica, d'acer galvanitzat tipus DX51D+Z275N, per a muntatge d'entramat lleuger de fusta, per a classes de servei 1, 2 i 3 segons UNE-EN 1995-1-1. (material) | 1.000 | 4.50 | 4.50 |
| op00cep010 |  | Garlopa. | 1.000 | 0.00 | 0.00 |
| op00ato010 |  | Tornavís. | 1.000 | 0.00 | 0.00 |
| op00tal010 |  | Trepant. | 1.000 | 0.00 | 0.00 |
| op00cor050 |  | Talladora manual de fusta, de disc. | 1.000 | 0.00 | 0.00 |
| mo048 | h | Oficial 1ª muntador d'estructura de fusta. (mà d'obra) | 0.266 | 24.50 | 6.52 |
| mo095 | h | Ajudant muntador d'estructura de fusta. (mà d'obra) | 0.354 | 21.75 | 7.70 |
| % | % | Costos directes complementaris | 2 % | 42.90 | 0.86 |
|  |  | Costos directes |  |  | 43.76 |
