# Travament de forjat d'entramat lleuger de fusta

- Propietat de l'arxiu: CYPE INGENIEROS, S.A.
- Format: FIEBDC-3/2002
- Divisa: EUR
- Costos indirectes: 3.00 %
- IVA: 21.00 %

## E Estructures

### EM Fusta

#### EML Entramats lleugers

**EML040** m² Travament de forjat d'entramat lleuger de fusta, a les dues cares, amb tauler estructural de fusta per a ús en ambient humit, de 2500x1250 mm i 15 mm de gruix, fixat a les biguetes amb claus, d'acer galvanitzat d'alta adherència.
Travament de forjat d'entramat lleuger de fusta, a les dues cares, amb tauler estructural de fusta per a ús en ambient humit, de 2500x1250 mm i 15 mm de gruix, fixat a les biguetes amb claus, d'acer galvanitzat d'alta adherència.
Inclou: Replanteig i marcat d'eixos. Preparació i tall dels taulers. Fixació dels taulers a l'entramat lleuger de fusta.
Criteri d'amidament de projecte: Superfície mesurada segons documentació gràfica de Projecte, sense deduir forats menors de 1 m² i deduint, en els buits de superfície major de 1 m², l'excés sobre 1 m².
Criteri de mesura d'obra: Es mesurarà la superfície realment executada segons especificacions de Projecte, sense deduir forats menors de 1 m² i deduint, en els buits de superfície major de 1 m², l'excés sobre 1 m².

| Codi | Ut | Descripció | Rendiment | Preu | Import |
|---|---|---|---|---|---|
| mt08eff040aa | m² | Tauler estructural de fusta per a ús en ambient humit, de 2500x1250 mm i 15 mm de gruix, segons UNE-EN 312. (material) | 2.000 | 6.80 | 13.60 |
| mt07emr111d | U | Clau, de 4 mm de diàmetre i 75 mm de longitud, d'acer galvanitzat d'alta adherència. (material) | 26.667 | 0.08 | 2.13 |
| op00cla010 |  | Clavadora pneumàtica. | 1.000 | 0.00 | 0.00 |
| op00ato010 |  | Tornavís. | 1.000 | 0.00 | 0.00 |
| op00tal010 |  | Trepant. | 1.000 | 0.00 | 0.00 |
| op00cor050 |  | Talladora manual de fusta, de disc. | 1.000 | 0.00 | 0.00 |
| mo048 | h | Oficial 1ª muntador d'estructura de fusta. (mà d'obra) | 0.464 | 24.50 | 11.37 |
| mo095 | h | Ajudant muntador d'estructura de fusta. (mà d'obra) | 0.464 | 21.75 | 10.09 |
| % | % | Costos directes complementaris | 2 % | 37.19 | 0.74 |
|  |  | Costos directes |  |  | 37.93 |
