# Sistema Onducober "ONDULINE" de plaques asfàltiques, per a coberta inclinada

- Propietat de l'arxiu: CYPE INGENIEROS, S.A.
- Format: FIEBDC-3/2002
- Divisa: EUR
- Costos indirectes: 3.00 %
- IVA: 21.00 %

## Q Cobertes

### QT Inclinades

#### QTX Sistemes de terrats

**QTX025** m² Sistema Onducober "ONDULINE" de plaques asfàltiques, per a coberta inclinada.
Sistema Onducober "ONDULINE", sobre suport discontinu metàl·lic, compost per plaques asfàltiques Onducober 95 (10 ones) "ONDULINE", de perfil ondulat i color negre, fixades al suport mitjançant cargols autoroscants "ONDULINE". Inclús rematades.
Criteri de valoració econòmica: El preu no inclou la superfície suport.
Inclou: Neteja de la superfície suport. Fixació de les plaques asfàltiques. Resolució de punts singulars.
Criteri d'amidament de projecte: Superfície de l'aiguavés mesurada en veritable magnitud, segons documentació gràfica de Projecte.
Criteri de mesura d'obra: Es mesurarà, en veritable magnitud, la superfície realment executada segons especificacions de Projecte.

| Codi | Ut | Descripció | Rendiment | Preu | Import |
|---|---|---|---|---|---|
| mt13lpo010i | m² | Placa asfàltica Onducober 95 (10 ones) "ONDULINE", de perfil ondulat i color negre, a base de fibres minerals i vegetals saturades amb una emulsió bituminosa a altes temperatures, segons UNE-EN 534. (material) | 1.150 | 8.13 | 9.35 |
| mt13lpo052f | U | Cargol autoroscant "ONDULINE", per a la fixació sobre suport metàl·lic. (material) | 6.000 | 0.11 | 0.66 |
| mt13blw015b | m | Llistó de carener de 42x27 mm de secció, de fusta de pinastre (Pinus pinaster), tractada en autoclau, amb classe d'ús 2, segons UNE-EN 335, acabat raspallat, amb humitat inferior al 20%. Inclús elements de fixació sobre entramat estructural. (material) | 0.200 | 0.51 | 0.10 |
| mt13lpo040g | m | Cavalló asfàltic Onducober "ONDULINE", amb ales adaptables a qualsevol angle, color negre, a base de fibres minerals i vegetals saturades amb una emulsió bituminosa a altes temperatures, de 50 cm d'amplada i 100 cm de longitud, amb ales adaptables a qualsevol angle, per a coberta de plaques asfàltiques. (material) | 0.200 | 7.67 | 1.53 |
| mt13lpo020g | m | Acabat lateral Onducober "ONDULINE", de xapa d'acer, de 10 cm d'altura, 7 cm d'amplada i 2 m de longitud, per a coberta de plaques asfàltiques. (material) | 0.050 | 6.91 | 0.35 |
| mt13lpo060a | m | Perfil d'escuma de polietilè Tapaondas "ONDULINE", amb el mateix perfil de l'ona, de 4 cm d'altura i 84 cm de longitud, per al segellat de plaques asfàltiques sense obstaculitzar la ventilació en el recolzament de les plaques en alers i careners de cobertes inclinades. (material) | 0.400 | 7.38 | 2.95 |
| mo020 | h | Oficial 1ª construcció. (mà d'obra) | 0.360 | 27.50 | 9.90 |
| mo113 | h | Peó ordinari construcció. (mà d'obra) | 0.360 | 23.04 | 8.29 |
| % | % | Costos directes complementaris | 2 % | 33.13 | 0.66 |
|  |  | Costos directes |  |  | 33.79 |
