# Forjat d'entramat lleuger de fusta

- Propietat de l'arxiu: CYPE INGENIEROS, S.A.
- Format: FIEBDC-3/2002
- Divisa: EUR
- Costos indirectes: 3.00 %
- IVA: 21.00 %

**EML030** m² Forjat d'entramat lleuger de fusta, format per biguetes, jous i talossos de fusta serrada de pi silvestre (Pinus sylvestris) procedent del Nord i Nord-est d'Europa, de 48x148 mm de secció, classe resistent C24 segons UNE-EN 338 i UNE-EN 1912, qualitat estructural T2 segons INSTA 142; per a classe d'ús 1 segons UNE-EN 335, amb protecció davant d'agents biòtics que es correspon amb la classe de penetració NP1 segons UNE-EN 351-1, amb acabat raspallat; tallats i numerats en taller, muntats en obra amb claus, d'acer galvanitzat d'alta adherència.
Forjat d'entramat lleuger de fusta, format per biguetes, jous i talossos de fusta serrada de pi silvestre (Pinus sylvestris) procedent del Nord i Nord-est d'Europa, de 48x148 mm de secció, classe resistent C24 segons UNE-EN 338 i UNE-EN 1912, qualitat estructural T2 segons INSTA 142; per a classe d'ús 1 segons UNE-EN 335, amb protecció davant d'agents biòtics que es correspon amb la classe de penetració NP1 segons UNE-EN 351-1, amb acabat raspallat; tallats i numerats en taller, muntats en obra amb claus, d'acer galvanitzat d'alta adherència.
Inclou: Replanteig i marcat d'eixos. Muntatge dels panells d'entramat lleuger de fusta. Col·locació i fixació provisional dels panells d'entramat lleuger de fusta. Anivellació. Execució de les unions. Fixació definitiva de l'entramat lleuger de fusta.
Criteri d'amidament de projecte: Superfície mesurada segons documentació gràfica de Projecte, sense deduir forats menors de 1 m² i deduint, en els buits de superfície major de 1 m², l'excés sobre 1 m².
Criteri de mesura d'obra: Es mesurarà la superfície realment executada segons especificacions de Projecte, sense deduir forats menors de 1 m² i deduint, en els buits de superfície major de 1 m², l'excés sobre 1 m².

| Codi | Ut | Descripció | Rendiment | Preu | Import |
|---|---|---|---|---|---|
| mt07mee609Faa | m³ | Conjunt d'elements estructurals per a forjat d'entramat lleuger de fusta, compost per biguetes, jous i talossos de fusta serrada de pi silvestre (Pinus sylvestris) procedent del Nord i Nord-est d'Europa de 48x148 mm de secció, classe resistent C24 segons UNE-EN 338 i UNE-EN 1912, qualitat estructural T2 segons INSTA 142; per a classe d'ús 1 segons UNE-EN 335, amb protecció davant d'agents biòtics que es correspon amb la classe de penetració NP1 segons UNE-EN 351-1, amb acabat raspallat, tallats i numerats en taller, per a muntatge en obra. (material) | 0.019 | 1200.00 | 22.80 |
| mt07emr111l | U | Clau, de 6 mm de diàmetre i 100 mm de longitud, d'acer galvanitzat d'alta adherència. (material) | 4.000 | 0.23 | 0.92 |
| mo048 | h | Oficial 1ª muntador d'estructura de fusta. (mà d'obra) | 0.172 | 24.50 | 4.21 |
| mo095 | h | Ajudant muntador d'estructura de fusta. (mà d'obra) | 0.259 | 21.75 | 5.63 |
| % | % | Costos directes complementaris | 2 % | 33.56 | 0.67 |
|  |  | Costos directes |  |  | 34.23 |
