# Drenatge sota llosa de fonamentació

- Propietat de l'arxiu: CYPE INGENIEROS, S.A.
- Format: FIEBDC-3/2002
- Divisa: EUR
- Costos indirectes: 3.00 %
- IVA: 21.00 %

**NIC030** m² Drenatge sota llosa de fonamentació, amb làmina drenant nodular de polietilè d'alta densitat (PEAD/HDPE), Fondaline 500 "ONDULINE", amb nòduls de 8 mm d'altura, resistència a la compressió 150 kN/m² segons UNE-EN ISO 604, capacitat de drenatge 5 l/(s·m) i massa nominal 0,5 kg/m², col·locada amb cavalcaments a la base de la llosa, sobre el terreny; preparada per a rebre directament el formigó de la llosa de fonamentació.
Drenatge sota llosa de fonamentació, amb làmina drenant nodular de polietilè d'alta densitat (PEAD/HDPE), Fondaline 500 "ONDULINE", amb nòduls de 8 mm d'altura, resistència a la compressió 150 kN/m² segons UNE-EN ISO 604, capacitat de drenatge 5 l/(s·m) i massa nominal 0,5 kg/m², col·locada amb cavalcaments a la base de la llosa, sobre el terreny; preparada per a rebre directament el formigó de la llosa de fonamentació.
Inclou: Neteja i preparació de la superfície a la qual ha d'aplicar-se la làmina drenant. Col·locació de la làmina drenant. Tractament dels elements singulars (angles, arestes, etc.).
Criteri d'amidament de projecte: Superfície mesurada segons documentació gràfica de Projecte.
Criteri de mesura d'obra: Es mesurarà la superfície realment executada segons especificacions de Projecte, incloent els lliuraments i els solapes.

| Codi | Ut | Descripció | Rendiment | Preu | Import |
|---|---|---|---|---|---|
| mt14gdo010c | m² | Làmina drenant nodular de polietilè d'alta densitat (PEAD/HDPE), Fondaline 500 "ONDULINE", amb nòduls de 8 mm d'altura, resistència a la compressió 150 kN/m² segons UNE-EN ISO 604, capacitat de drenatge 5 l/(s·m) i massa nominal 0,5 kg/m². (material) | 1.100 | 1.56 | 1.72 |
| mo029 | h | Oficial 1ª aplicador de làmines impermeabilitzants. (mà d'obra) | 0.060 | 23.78 | 1.43 |
| mo067 | h | Ajudant aplicador de làmines impermeabilitzants. (mà d'obra) | 0.060 | 21.14 | 1.27 |
| % | % | Costos directes complementaris | 2 % | 4.42 | 0.09 |
|  |  | Costos directes |  |  | 4.51 |
