# Cobertura de plaques asfàltiques

- Propietat de l'arxiu: CYPE Ingenieros S.A.
- Format: FIEBDC-3/2016
- Programa: Generador de preus de la construcció. CYPE Ingenieros, S.A.
- Data: 12/12/2023
- Divisa: EUR
- Costos indirectes: 3 %
- IVA: 21 %

## Q Cobertes

### QU Components de cobertes inclinades y curvas

#### QUA De plaques asfàltiques

**QUA010** m² Cobertura de plaques asfàltiques.
Cobertura de plaques asfàltiques Onducober 95 (10 ones) "ONDULINE", de perfil ondulat i color negre, a base de fibres minerals i vegetals saturades amb una emulsió bituminosa a altes temperatures, col·locades amb un cavalcament de la placa superior de 250 mm i un cavalcament lateral d'una ona i fixades mecànicament sobre entramat lleuger metàl·lic, a coberta inclinada, amb un pendent del 10% al 15%. Inclús accessoris de fixació de les plaques.
Criteri de valoració econòmica: El preu no inclou la superfície suport ni els punts singulars i les peces especials de la cobertura.
Inclou: Replanteig de les plaques per faldó. Tall, preparació i col·locació de les plaques. Fixación mecànic de les plaques.
Criteri d'amidament de projecte: Superfície mesurada en veritable magnitud, segons documentació gràfica de Projecte.
Criteri de mesura d'obra: Es mesurarà, en veritable magnitud, la superfície realment executada segons especificacions de Projecte.

| Codi | Ut | Descripció | Rendiment | Preu | Import |
|---|---|---|---|---|---|
| mt13lpo010i | m² | Placa asfàltica Onducober 95 (10 ones) "ONDULINE", de perfil ondulat i color negre, a base de fibres minerals i vegetals saturades amb una emulsió bituminosa a altes temperatures, segons UNE-EN 534. (material) | 1.08 | 8.13 | 8.780 |
| mt13lpo052f | U | Cargol autoroscant "ONDULINE", per a la fixació sobre suport metàl·lic. (material) | 6 | 0.11 | 0.660 |
| mo051 | h | Oficial 1ª muntador de tancaments industrials. (mà d'obra) | 0.108 | 28.39 | 3.066 |
| mo098 | h | Ajudant muntador de tancaments industrials. (mà d'obra) | 0.108 | 24.46 | 2.642 |
| % | % | Costos directes complementaris | 2 % | 15.148 | 0.303 |
|  |  | Costos directes |  |  | 15.451 |

Residus:
- col·locació: mt13lpo010i; factor de residu 0.06
- col·locació: mt13lpo052f Cargol autoroscant "ONDULINE", per a la fixació sobre suport metàl·lic; factor de residu 0.005

## Recursos

**mt13lpo010i** m² Placa asfàltica Onducober 95 (10 ones) "ONDULINE"
Dades tècniques: Cost energètic 142.797 MJ; Emissió de CO2 4.316 kg; Codi LER 17 03 02; Massa de l'element 3.179 kg; Volum 0.003179 m3
Residus:
- embalatge: re170201 Fusta. (component de residu); rendiment 0.017 kg; Codi LER 17 02 01; Massa de l'element 1 kg; Volum 0.000909 m3
- embalatge: re170203 Plàstic. (component de residu); rendiment 0.005 kg; Codi LER 17 02 03; Massa de l'element 1 kg; Volum 0.001667 m3

**mt13lpo052f** U Cargol autoroscant "ONDULINE", per a la fixació sobre suport metàl·lic
Dades tècniques: Cost energètic 0.076 MJ; Emissió de CO2 0.005 kg; Codi LER 17 04 05; Massa de l'element 0.0076 kg; Volum 0.000004 m3
Residus:
- embalatge: re150101 Envasos de paper i cartró. (component de residu); rendiment 0.001 kg; Codi LER 15 01 01; Massa de l'element 1 kg; Volum 0.001333 m3
