# Tauler estructural de fusta per a ús en ambient humit

- Propietat de l'arxiu: CYPE INGENIEROS, S.A.
- Format: FIEBDC-3/2002
- Divisa: EUR
- Costos indirectes: 3.00 %
- IVA: 21.00 %

**QUG130** m² Tauler estructural de fusta per a ús en ambient humit, de 2500x1250 mm i 15 mm de gruix, fixat mecànicament sobre suport discontinu de fusta; per a formació de faldó en coberta inclinada. Inclús claus, d'acer galvanitzat d'alta adherència.
Tauler estructural de fusta per a ús en ambient humit, de 2500x1250 mm i 15 mm de gruix, fixat mecànicament sobre suport discontinu de fusta; per a formació de faldó en coberta inclinada. Inclús claus, d'acer galvanitzat d'alta adherència.
Inclou: Replanteig. Tall de les peces. Fixació mecànica de les peces al suport.
Criteri d'amidament de projecte: Superfície de l'aiguavés mesurada en veritable magnitud, segons documentació gràfica de Projecte.
Criteri de mesura d'obra: Es mesurarà, en veritable magnitud, la superfície realment executada segons especificacions de Projecte.

| Codi | Ut | Descripció | Rendiment | Preu | Import |
|---|---|---|---|---|---|
| mt08eff040aa | m² | Tauler estructural de fusta per a ús en ambient humit, de 2500x1250 mm i 15 mm de gruix, segons UNE-EN 312. (material) | 1.050 | 6.80 | 7.14 |
| mt07emr111d | U | Clau, de 4 mm de diàmetre i 75 mm de longitud, d'acer galvanitzat d'alta adherència. (material) | 5.000 | 0.08 | 0.40 |
| mo017 | h | Oficial 1ª fuster. (mà d'obra) | 0.187 | 24.94 | 4.66 |
| mo058 | h | Ajudant fuster. (mà d'obra) | 0.187 | 21.92 | 4.10 |
| % | % | Costos directes complementaris | 2 % | 16.30 | 0.33 |
|  |  | Costos directes |  |  | 16.63 |
