# Cobertura de teules asfàltiques

- Propietat de l'arxiu: CYPE Ingenieros S.A.
- Format: FIEBDC-3/2016
- Programa: Generador de preus de la construcció. CYPE Ingenieros, S.A.
- Data: 30/09/2024
- Divisa: EUR
- Costos indirectes: 3 %
- IVA: 21 %

## Q Cobertes

### QU Components de cobertes inclinades i corbes

#### QUS De teules asfàltiques

**QUS010** m² Cobertura de teules asfàltiques.
Cobertura de teules asfàltiques, Bardoline rectangular "ONDULINE" color negre, compostes d'una capa central de fibra de vidre saturada en asfalt, recoberta per les dues cares amb betum rovellat amb polímers i superfície exposada formada per sorra de sílice finament triturada i acolorida, fixades mecànicament al suport, prèvia aplicació d'emulsió asfàltica aniònica amb càrregues tipus EB en perímetre i punts singulars, a coberta inclinada, amb un pendent del 45% al 175%. Inclús tatxes, Bardoline "ONDULINE", per a la fixació de les teules asfàltiques.
Criteri de valoració econòmica: El preu no inclou la resolució de punts singulars ni les peces especials de la cobertura.
Inclou: Emprimació de la superfície suport de la cobertura, en perímetre i punts singulars. Fixació de les teules asfàltiques.
Criteri d'amidament de projecte: Superfície mesurada en veritable magnitud, segons documentació gràfica de Projecte.
Criteri de mesura d'obra: Es mesurarà, en veritable magnitud, la superfície realment executada segons especificacions de Projecte.

| Codi | Ut | Descripció | Rendiment | Preu | Import |
|---|---|---|---|---|---|
| mt13tao010a | m² | Teula asfàltica, Bardoline rectangular "ONDULINE", color negre, composta d'una capa central de fibra de vidre saturada en asfalt, recoberta per les dues cares amb betum rovellat amb polímers i superfície exposada formada per sorra de sílice finament triturada i acolorida, segons UNE-EN 544. (material) | 1.1 | 16.79 | 18.469 |
| mt13tao030 | kg | Tatxa, Bardoline "ONDULINE". (material) | 0.05 | 12.14 | 0.607 |
| mt14iea020c | kg | Emulsió asfàltica aniònica amb càrregues tipus EB, segons UNE 104231. (material) | 0.05 | 3.3 | 0.165 |
| mo020 | h | Oficial 1ª construcció. (mà d'obra) | 0.247 | 28.42 | 7.020 |
| mo077 | h | Ajudant construcció. (mà d'obra) | 0.247 | 25.28 | 6.244 |
| % | % | Costos directes complementaris | 2 % | 32.505 | 0.650 |
|  |  | Costos directes |  |  | 33.155 |

Residus:
- col·locació: mt13tao010a; factor de residu 0.03
- col·locació: mt13tao030 Tatxa, Bardoline "ONDULINE"; factor de residu 0.0038
- col·locació: mt14iea020c Emulsió asfàltica aniònica amb càrregues tipus EB, segons UNE 104231; factor de residu 0.007

## Recursos

**mt13tao010a** m² Teula asfàltica
Dades tècniques: Cost energètic 505.684 MJ; Emissió de CO2 15.503 kg; Codi LER 17 03 02; Massa de l'element 11.4 kg; Volum 0.0114 m3
Residus:
- embalatge: re170201 Fusta. (component de residu); rendiment 0.021 kg; Codi LER 17 02 01; Massa de l'element 1 kg; Volum 0.000909 m3
- embalatge: re170203 Plàstic. (component de residu); rendiment 0.008 kg; Codi LER 17 02 03; Massa de l'element 1 kg; Volum 0.001667 m3

**mt13tao030** kg Tatxa, Bardoline "ONDULINE"
Dades tècniques: Cost energètic 25.100 MJ; Emissió de CO2 2.560 kg; Codi LER 17 04 05; Massa de l'element 1 kg; Volum 0.000476 m3

**mt14iea020c** kg Emulsió asfàltica aniònica amb càrregues tipus EB, segons UNE 104231
Dades tècniques: Cost energètic 31.940 MJ; Emissió de CO2 0.230 kg; Codi LER 17 03 02; Massa de l'element 1 kg; Volum 0.001 m3
