# Tauler estructural de fusta per a ús en ambient humit, de 2500x1250 mm i 15 mm de gruix, fixat amb claus, d'acer galvanitzat d'alta adherència, per a forjat, sobre estructura de fusta

- Propietat de l'arxiu: CYPE INGENIEROS, S.A.
- Format: FIEBDC-3/2002
- Divisa: EUR
- Costos indirectes: 3.00 %
- IVA: 21.00 %

## E Estructures

### EM Fusta

#### EMT Panells i taulers estructurals

**EMT010** m² Tauler estructural de fusta per a ús en ambient humit, de 2500x1250 mm i 15 mm de gruix, fixat amb claus, d'acer galvanitzat d'alta adherència, per a forjat, sobre estructura de fusta.
Tauler estructural de fusta per a ús en ambient humit, de 2500x1250 mm i 15 mm de gruix, fixat amb claus, d'acer galvanitzat d'alta adherència, per a forjat, sobre estructura de fusta.
Inclou: Replanteig de les peces. Fixació dels taulers al suport base.
Criteri d'amidament de projecte: Superfície mesurada segons documentació gràfica de Projecte.
Criteri de mesura d'obra: Es mesurarà la superfície realment executada segons especificacions de Projecte.
Criteri de valoració econòmica: El preu no inclou el paviment.

| Codi | Ut | Descripció | Rendiment | Preu | Import |
|---|---|---|---|---|---|
| mt08eff040aa | m² | Tauler estructural de fusta per a ús en ambient humit, de 2500x1250 mm i 15 mm de gruix, segons UNE-EN 312. (material) | 1.050 | 6.80 | 7.14 |
| mt07emr111d | U | Clau, de 4 mm de diàmetre i 75 mm de longitud, d'acer galvanitzat d'alta adherència. (material) | 9.000 | 0.08 | 0.72 |
| op00cla010 |  | Clavadora pneumàtica. | 1.000 | 0.00 | 0.00 |
| op00cep010 |  | Garlopa. | 1.000 | 0.00 | 0.00 |
| op00cor050 |  | Talladora manual de fusta, de disc. | 1.000 | 0.00 | 0.00 |
| mo048 | h | Oficial 1ª muntador d'estructura de fusta. (mà d'obra) | 0.200 | 24.50 | 4.90 |
| mo095 | h | Ajudant muntador d'estructura de fusta. (mà d'obra) | 0.200 | 21.75 | 4.35 |
| % | % | Costos directes complementaris | 2 % | 17.11 | 0.34 |
|  |  | Costos directes |  |  | 17.45 |
