# Aïllament tèrmic per l'exterior de cobertes inclinades

- Propietat de l'arxiu: CYPE INGENIEROS, S.A.
- Format: FIEBDC-3/2002
- Divisa: EUR
- Costos indirectes: 3.00 %
- IVA: 21.00 %

## N Aïllaments e impermeabilitzacions

### NA Aïllaments tèrmics

#### NAQ Cobertes

**NAQ010** m² Aïllament tèrmic per l'exterior de cobertes inclinades, format per escuma rígida de poliuretà amb una densitat mínima de 35 kg/m³ i espessor mig mínim de 30 mm, fabricada "in situ" j projectada sobre el forjat de coberta, recobert posteriorment amb una capa de morter de ciment, industrial, M-5.
Aïllament tèrmic per l'exterior de cobertes inclinades, format per escuma rígida de poliuretà amb una densitat mínima de 35 kg/m³ i espessor mig mínim de 30 mm, fabricada "in situ" j projectada sobre el forjat de coberta, recobert posteriorment amb una capa de morter de ciment, industrial, M-5.
Inclou: Neteja del suport. Projecció de l'escuma de poliuretà. Abocat, estesa i reglejat de la capa de morter de regularització.
Criteri d'amidament de projecte: Superfície mesurada segons documentació gràfica de Projecte.
Criteri de mesura d'obra: Es mesurarà la superfície realment executada segons especificacions de Projecte.

| Codi | Ut | Descripció | Rendiment | Preu | Import |
|---|---|---|---|---|---|
| mt16poc010b | m² | Escuma rígida de poliuretà projectat "in situ", densitat mínima 35 kg/m³, gruix mitjà mínim 30 mm, aplicat en cobertes inclinades, segons UNE-EN 14315-1. (material) | 1.050 | 6.01 | 6.31 |
| mt08aaa010a | m³ | Aigua. (material) | 0.007 | 1.50 | 0.01 |
| mt09mif010ca | t | Morter industrial per a obra de paleta, de ciment, color gris, categoria M-5 (resistència a compressió 5 N/mm²), subministrat en sacs, segons UNE-EN 998-2. (material) | 0.038 | 32.25 | 1.23 |
| mq08mpa030 | h | Maquinària per a projecció de productes aïllants. (maquinària) | 0.117 | 15.25 | 1.78 |
| mo030 | h | Oficial 1ª aplicador de productes aïllants. (mà d'obra) | 0.124 | 23.78 | 2.95 |
| mo068 | h | Ajudant aplicador de productes aïllants. (mà d'obra) | 0.124 | 21.14 | 2.62 |
| mo113 | h | Peó ordinari construcció. (mà d'obra) | 0.131 | 19.83 | 2.60 |
| % | % | Costos directes complementaris | 2 % | 17.50 | 0.35 |
|  |  | Costos directes |  |  | 17.85 |
