# Coberta inclinada de teules ceràmiques

- Propietat de l'arxiu: CYPE INGENIEROS, S.A.
- Format: FIEBDC-3/2002
- Divisa: EUR
- Costos indirectes: 3.00 %
- IVA: 21.00 %

## Q Cobertes

### QT Inclinades

#### QTT Teules

**QTT010** m² Coberta inclinada de teules ceràmiques, sobre espai habitable, amb un pendent mitjà del 30%, composta de: impermeabilització: placa sota teula, asfàltica DRS, BT 235 "ONDULINE", cobertura: teula ceràmica corba, color vermell, 40x19x16 cm, fixada amb escuma de poliuretà, Ondufoam "ONDULINE" i ganxos "ONDULINE"; formació de pendents amb forjat de formigó o tauler ceràmic (no inclosa en aquest preu).
Coberta inclinada de teules ceràmiques, sobre espai habitable, amb un pendent mitjà del 30%, composta de: IMPERMEABILITZACIÓ: placa sota teula, asfàltica DRS, BT 235 "ONDULINE", fixada amb cargols al suport, COBERTURA: teula ceràmica corba, color vermell, 40x19x16 cm, fixada amb escuma de poliuretà, Ondufoam "ONDULINE" i ganxos "ONDULINE". Inclús teules de ventilació.
Inclou: Neteja i preparació de la superfície. Col·locació de la placa sota teula. Fixació de les teules amb escuma.
Criteri d'amidament de projecte: Superfície de l'aiguavés mesurada en veritable magnitud, segons documentació gràfica de Projecte.
Criteri de mesura d'obra: Es mesurarà, en veritable magnitud, la superfície realment executada segons especificacions de Projecte.

| Codi | Ut | Descripció | Rendiment | Preu | Import |
|---|---|---|---|---|---|
| mt13bto010vf | m² | Placa sota teula, asfàltica DRS (doble capa protectora de resina i cavalcament de seguretat), BT 235 "ONDULINE", armada amb fibres minerals i vegetals més resina, de 2000 mm de longitud, 1050 mm d'amplada i 2,6 mm de gruix, segons UNE-EN 534. (material) | 1.250 | 7.20 | 9.00 |
| mt13lpo035b | U | Clau, "ONDULINE", per a fixació de placa sota teula. (material) | 3.000 | 0.09 | 0.27 |
| mt13bto035a | U | Aerosol de 750 cm³ d'escuma de poliuretà monocomponent, Ondufoam "ONDULINE". (material) | 0.250 | 6.23 | 1.56 |
| mt13bto040 | U | Ganxo "ONDULINE", per subjecció de teules a placa sota teula. (material) | 8.000 | 0.26 | 2.08 |
| mt13tac010a | U | Teula ceràmica corba, color vermell, 40x19x16 cm, segons UNE-EN 1304. (material) | 31.400 | 0.25 | 7.85 |
| mt13tac013a | U | Teula ceràmica de ventilació corba, color vermell, segons UNE-EN 1304. (material) | 0.100 | 2.74 | 0.27 |
| mo011 | h | Oficial 1ª muntador. (mà d'obra) | 0.900 | 25.83 | 23.25 |
| mo080 | h | Ajudant muntador. (mà d'obra) | 0.450 | 22.78 | 10.25 |
| % | % | Costos directes complementaris | 2 % | 54.53 | 1.09 |
|  |  | Costos directes |  |  | 55.62 |
