# Sistema Onduline Tile "ONDULINE" per a la rehabilitació de coberta inclinada de teules asfàltiques

- Propietat de l'arxiu: CYPE INGENIEROS, S.A.
- Format: FIEBDC-3/2002
- Divisa: EUR
- Costos indirectes: 3.00 %
- IVA: 21.00 %

## Q Cobertes

### QT Inclinades

#### QTX Sistemes de terrats

**QTX111** m² Sistema Onduline Tile "ONDULINE" per a la rehabilitació de coberta inclinada de teules asfàltiques.
Sistema Onduline Tile "ONDULINE" per a la rehabilitació de coberta inclinada de teules asfàltiques, mitjançant la col·locació de plaques asfàltiques Onduline Tile "ONDULINE", de perfil ondulat i color Rojo Sombreado, fixades amb claus d'acer amb cap de PVC a les teules existents. Inclús rematades.
Inclou: Neteja de la superfície suport. Fixació de les plaques asfàltiques. Resolució de punts singulars.
Criteri d'amidament de projecte: Superfície de l'aiguavés mesurada en veritable magnitud, segons documentació gràfica de Projecte.
Criteri de mesura d'obra: Es mesurarà, en veritable magnitud, la superfície realment executada segons especificacions de Projecte.

| Codi | Ut | Descripció | Rendiment | Preu | Import |
|---|---|---|---|---|---|
| mt13lpo080d | m² | Placa asfàltica Onduline Tile "ONDULINE", de perfil ondulat i color Rojo Sombreado, a base de fibres minerals i vegetals saturades amb una emulsió bituminosa a altes temperatures, segons UNE-EN 534. (material) | 1.150 | 10.06 | 11.57 |
| mt13lpo032e | U | Clau, Cap de PVC "ONDULINE", per fixació sobre suport de fusta. (material) | 6.000 | 0.07 | 0.42 |
| mt13lpo082d | m | Cavalló asfàltic Onduline Tile "ONDULINE", amb ales adaptables a qualsevol angle, color Rojo Sombreado, a base de fibres minerals i vegetals saturades amb una emulsió bituminosa a altes temperatures, de 50 cm d'amplada i 100 cm de longitud, amb ales adaptables a qualsevol angle, per a coberta de plaques asfàltiques. (material) | 0.200 | 8.58 | 1.72 |
| mt13lpo081d | m | Acabat lateral Onduline Tile "ONDULINE", de xapa d'acer, de 7 cm d'altura, 13 cm d'amplada i 1,04 m de longitud, per a coberta de plaques asfàltiques. (material) | 0.050 | 6.38 | 0.32 |
| mo020 | h | Oficial 1ª construcció. (mà d'obra) | 0.131 | 27.50 | 3.60 |
| mo113 | h | Peó ordinari construcció. (mà d'obra) | 0.131 | 23.04 | 3.02 |
| % | % | Costos directes complementaris | 2 % | 20.65 | 0.41 |
|  |  | Costos directes |  |  | 21.06 |
