# Tauler de plafó sandvitx encadellat

- Propietat de l'arxiu: CYPE INGENIEROS, S.A.
- Format: FIEBDC-3/2002
- Divisa: EUR
- Costos indirectes: 3.00 %
- IVA: 21.00 %

## Q Cobertes

### QT Inclinades

#### QTY Reparacions i reforços

**QTY052** m² Tauler de plafó sandvitx encadellat, Ondutherm H10+A30+FAN13 "ONDULINE", compost de: cara superior de tauler d'aglomerat hidròfug de 10 mm d'espessor, nucli aïllant d'escuma de poliestirè extrusor de 30 mm d'espessor i cara inferior de fris d'avet natural, en coberta inclinada, fixat mecànicament sobre entramat estructural (no inclòs en aquest preu).
Formació de tauler de plafó sandvitx encadellat, Ondutherm H10+A30+FAN13 "ONDULINE", compost de: cara superior de tauler d'aglomerat hidròfug de 10 mm d'espessor, nucli aïllant d'escuma de poliestirè extrusor de 30 mm d'espessor i cara inferior de fris d'avet natural, en coberta inclinada, fixat mecànicament sobre entramat estructural (no inclòs en aquest preu). Fins i tot p/p de replanteig i tall de les peces, fixacions mecàniques i segellat de juntes entre plaques.
Inclou: Replanteig. Tall de les peces. Fixació mecànica de les peces al suport. Segellat de juntes entre plaques.
Criteri d'amidament de projecte: Superfície de l'aiguavés mesurada en veritable magnitud, segons documentació gràfica de Projecte.
Criteri de mesura d'obra: Es mesurarà, en veritable magnitud, la superfície realment executada segons especificacions de Projecte.

| Codi | Ut | Descripció | Rendiment | Preu | Import |
|---|---|---|---|---|---|
| mt13pso010daa | m² | Plafó sandvitx encadellat, Ondutherm H10+A30+FAN13 "ONDULINE", compost de: cara superior de tauler d'aglomerat hidròfug de 10 mm d'espessor, nucli aïllant d'escuma de poliestirè extrusor de 30 mm d'espessor i cara inferior de fris d'avet natural. (material) | 1.100 | 28.08 | 30.89 |
| mt13lpo034c | U | Clau, Espiral "ONDULINE", amb volandera. (material) | 5.000 | 0.06 | 0.30 |
| mt13bto020b | m | Làmina autoadhesiva autoprotegida, Ondufilm "ONDULINE", per la closa de juntes. (material) | 1.000 | 3.42 | 3.42 |
| mo017 | h | Oficial 1ª fuster. (mà d'obra) | 0.282 | 24.20 | 6.82 |
| mo058 | h | Ajudant fuster. (mà d'obra) | 0.282 | 21.30 | 6.01 |
| % | % | Costos directes complementaris | 2 % | 47.44 | 0.95 |
|  |  | Costos directes |  |  | 48.39 |
