# Cobertura de plaques de polièster

- Propietat de l'arxiu: CYPE INGENIEROS, S.A.
- Format: FIEBDC-3/2002
- Divisa: EUR
- Costos indirectes: 3.00 %
- IVA: 21.00 %

## Q Cobertes

### QU Components de cobertes inclinades i corbes

#### QUO De plaques de polièster

**QUO010** m² Cobertura de plaques de polièster.
Cobertura de plaques translúcides de polièster, de perfil mini ona, Onduclair PLR "ONDULINE", de 10 mm d'espessor, amb una transmissió de lluminositat del 85%, col·locades amb un cavalcament de la placa superior de 130 mm i un cavalcament lateral de dues ones i fixades mecànicament sobre entramat lleuger metàl·lic o de fusta, a coberta inclinada, amb una pendent major del 10%. Inclús accessoris de fixació de les plaques.
Criteri de valoració econòmica: El preu no inclou la superfície suport.
Inclou: Replanteig de les plaques per faldó. Col·locació de les peces per a recolzament de les plaques. Tall, preparació i col·locació de les plaques. Fixación mecànic de les plaques.
Criteri d'amidament de projecte: Superfície mesurada en veritable magnitud, segons documentació gràfica de Projecte.
Criteri de mesura d'obra: Es mesurarà, en veritable magnitud, la superfície realment executada segons especificacions de Projecte.

| Codi | Ut | Descripció | Rendiment | Preu | Import |
|---|---|---|---|---|---|
| mt13lpo100gs | m² | Placa translúcida de polièster, de perfil mini ona, Onduclair PLR "ONDULINE", de 10 mm d'espessor, amb una transmissió de lluminositat del 85%. (material) | 1.100 | 11.18 | 12.30 |
| mt13lpo140j | U | Kit d'accessoris de fixació "ONDULINE", per a plaques de polièster, en cobertes inclinades, format per peces de polipropilè per a recolzament de placa de perfil mini ona, amb el mateix perfil de l'ona, peces d'acer inoxidable amb volandera d'EPDM per a col·locar sobre la part superior de la placa i assegurar l'estanquitat de la fixació i cargols autoroscants. (material) | 0.250 | 31.70 | 7.93 |
| op00ciz010 |  | Cisalla. | 1.000 | 0.00 | 0.00 |
| op00roe010 |  | Rosegadora. | 1.000 | 0.00 | 0.00 |
| mo051 | h | Oficial 1ª muntador de tancaments industrials. (mà d'obra) | 0.118 | 30.63 | 3.61 |
| mo098 | h | Ajudant muntador de tancaments industrials. (mà d'obra) | 0.118 | 26.39 | 3.11 |
| % | % | Costos directes complementaris | 2 % | 26.95 | 0.54 |
|  |  | Costos directes |  |  | 27.49 |
