# Punt singular per a coberta inclinada de plaques asfàltiques

- Propietat de l'arxiu: CYPE Ingenieros S.A.
- Format: FIEBDC-3/2016
- Programa: Generador de preus de la construcció. CYPE Ingenieros, S.A.
- Data: 13/12/2023
- Divisa: EUR
- Costos indirectes: 3 %
- IVA: 21 %

## Q Cobertes

### QU Components de cobertes inclinades y curvas

#### QUA De plaques asfàltiques

**QUA011** m Punt singular per a coberta inclinada de plaques asfàltiques.
Vora lateral per a coberta inclinada amb una pendent major del 10%, rematades laterals Onducober "ONDULINE", de xapa d'acer, de 10 cm d'altura, 7 cm d'amplada i 2 m de longitud. Inclús accessoris de fixació de les peces a les plaques.
Inclou: Replanteig i col·locació de les peces d'acabat sobre les plaques de coberta. Fixació de les peces a les plaques.
Criteri d'amidament de projecte: Longitud amidada segons documentació gràfica de Projecte, incrementada en 5 cm a cada costat.
Criteri de mesura d'obra: Es mesurarà la longitud realment executada segons especificacions de Projecte, incloent els acords en els suports.

| Codi | Ut | Descripció | Rendiment | Preu | Import |
|---|---|---|---|---|---|
| mt13lpo020g | m | Acabat lateral Onducober "ONDULINE", de xapa d'acer, de 10 cm d'altura, 7 cm d'amplada i 2 m de longitud, per a coberta de plaques asfàltiques. (material) | 1 | 6.91 | 6.910 |
| mt13lpo052f | U | Cargol autoroscant "ONDULINE", per a la fixació sobre suport metàl·lic. (material) | 4 | 0.11 | 0.440 |
| mo051 | h | Oficial 1ª muntador de tancaments industrials. (mà d'obra) | 0.289 | 28.39 | 8.205 |
| mo098 | h | Ajudant muntador de tancaments industrials. (mà d'obra) | 0.098 | 24.46 | 2.397 |
| % | % | Costos directes complementaris | 2 % | 17.952 | 0.359 |
|  |  | Costos directes |  |  | 18.311 |

Residus:
- col·locació: mt13lpo052f Cargol autoroscant "ONDULINE", per a la fixació sobre suport metàl·lic; factor de residu 0.005

## Recursos

**mt13lpo052f** U Cargol autoroscant "ONDULINE", per a la fixació sobre suport metàl·lic
Dades tècniques: Cost energètic 0.076 MJ; Emissió de CO2 0.005 kg; Codi LER 17 04 05; Massa de l'element 0.0076 kg; Volum 0.000004 m3
Residus:
- embalatge: re150101 Envasos de paper i cartró. (component de residu); rendiment 0.001 kg; Codi LER 15 01 01; Massa de l'element 1 kg; Volum 0.001333 m3
