# Peces especials per a coberta inclinada de plaques asfàltiques

- Propietat de l'arxiu: CYPE Ingenieros S.A.
- Format: FIEBDC-3/2016
- Programa: Generador de preus de la construcció. CYPE Ingenieros, S.A.
- Data: 13/12/2023
- Divisa: EUR
- Costos indirectes: 3 %
- IVA: 21 %

## Q Cobertes

### QU Components de cobertes inclinades y curvas

#### QUA De plaques asfàltiques

**QUA012** U Peces especials per a coberta inclinada de plaques asfàltiques.
Airejador "ONDULINE", de 86x47 cm, per a coberta inclinada, amb una pendent major del 10%. Inclús accessoris de fixació de les peces a les plaques.
Inclou: Replanteig i col·locació de les peces especials sobre les plaques de coberta. Fixació de les peces a les plaques.
Criteri d'amidament de projecte: Nombre d'unitats previstes, segons documentació gràfica de Projecte.
Criteri de mesura d'obra: Es mesurarà el nombre d'unitats realment executades segons especificacions de Projecte.

| Codi | Ut | Descripció | Rendiment | Preu | Import |
|---|---|---|---|---|---|
| mt13lpo070b | U | Airejador "ONDULINE", de 86x47 cm, per a coberta de plaques asfàltiques. (material) | 1 | 83.55 | 83.550 |
| mt13lpo052f | U | Cargol autoroscant "ONDULINE", per a la fixació sobre suport metàl·lic. (material) | 12 | 0.11 | 1.320 |
| mo051 | h | Oficial 1ª muntador de tancaments industrials. (mà d'obra) | 0.459 | 28.39 | 13.031 |
| mo098 | h | Ajudant muntador de tancaments industrials. (mà d'obra) | 0.23 | 24.46 | 5.626 |
| % | % | Costos directes complementaris | 2 % | 103.527 | 2.071 |
|  |  | Costos directes |  |  | 105.598 |

Residus:
- col·locació: mt13lpo052f Cargol autoroscant "ONDULINE", per a la fixació sobre suport metàl·lic; factor de residu 0.005

## Recursos

**mt13lpo052f** U Cargol autoroscant "ONDULINE", per a la fixació sobre suport metàl·lic
Dades tècniques: Cost energètic 0.076 MJ; Emissió de CO2 0.005 kg; Codi LER 17 04 05; Massa de l'element 0.0076 kg; Volum 0.000004 m3
Residus:
- embalatge: re150101 Envasos de paper i cartró. (component de residu); rendiment 0.001 kg; Codi LER 15 01 01; Massa de l'element 1 kg; Volum 0.001333 m3
