# Impermeabilització de cobertes inclinades

- Propietat de l'arxiu: CYPE INGENIEROS, S.A.
- Format: FIEBDC-3/2002
- Divisa: EUR
- Costos indirectes: 3.00 %
- IVA: 21.00 %

**NIN011** m² Impermeabilització de cobertes inclinades, amb làmina impermeabilitzant flexible i transpirable, Ondutiss Air 110 "ONDULINE", de 20 mm d'espessor i 110 g/m², tipus monocapa, totalment adherida al suport amb adhesiu cimentós millorat, C2 E, amb temps obert ampliat.
Impermeabilització de cobertes inclinades, amb làmina impermeabilitzant flexible i transpirable, Ondutiss Air 110 "ONDULINE", de 20 mm d'espessor i 110 g/m², tipus monocapa, totalment adherida al suport amb adhesiu cimentós millorat, C2 E, amb temps obert ampliat.
Inclou: Aplicació de l'adhesiu cimentós. Col·locació de la geomembrana. Resolució dels punts singulars.
Criteri d'amidament de projecte: Superfície de l'aiguavés mesurada en veritable magnitud, segons documentació gràfica de Projecte.
Criteri de mesura d'obra: Es mesurarà, en veritable magnitud, la superfície realment executada segons especificacions de Projecte.

| Codi | Ut | Descripció | Rendiment | Preu | Import |
|---|---|---|---|---|---|
| mt09mcr250a | kg | Adhesiu cimentós millorat, C2 E, amb temps obert ampliat, segons UNE-EN 12004, per a la fixació de geomembranes, compost per ciments especials, àrids seleccionats i resines sintètiques. (material) | 2.000 | 0.70 | 1.40 |
| mt15reo010a | m² | Làmina impermeabilitzant flexible i transpirable, Ondutiss Air 110 "ONDULINE", de 20 mm d'espessor i 110 g/m², segons UNE-EN 13984. (material) | 1.100 | 0.72 | 0.79 |
| mo029 | h | Oficial 1ª aplicador de làmines impermeabilitzants. (mà d'obra) | 0.386 | 24.50 | 9.46 |
| mo067 | h | Ajudant aplicador de làmines impermeabilitzants. (mà d'obra) | 0.386 | 21.75 | 8.40 |
| % | % | Costos directes complementaris | 2 % | 20.05 | 0.40 |
|  |  | Costos directes |  |  | 20.45 |
