# Impermeabilització de paret mitgera amb envà pluvial de plaques conformades

- Propietat de l'arxiu: CYPE Ingenieros S.A.
- Format: FIEBDC-3/2016
- Programa: Generador de preus de la construcció. CYPE Ingenieros, S.A.
- Data: 04/07/2024
- Divisa: EUR
- Costos indirectes: 3 %
- IVA: 21 %

## N Aïllaments e impermeabilitzacions

### NI Impermeabilitzacions

#### NIT Envans pluvials

**NIT020** m² Impermeabilització de paret mitgera amb envà pluvial de plaques conformades.
Impermeabilització de paret mitgera de fins a 12 m d'altura amb envà pluvial de plaques asfàltiques 10 ones, de perfil ondulat i color negre, a base de fibres minerals i vegetals saturades amb una emulsió bituminosa a altes temperatures, disposició de les plaques en filades cavalcades, fixades a la paret mitgera directament sobre el suport amb cargols galvanitzats; i acabament perimetral de planxa galvanitzada esmaltada, de varis colors.
Inclou: Preparació i neteja del suport. Tall i presentació de les plaques de l'envà pluvial. Col·locació de les plaques. Resolució del perímetre interior i exterior de l'element. Subjecció de les plaques. Repassos i neteja.
Criteri d'amidament de projecte: Superfície mesurada segons documentació gràfica de Projecte.
Criteri de mesura d'obra: Es mesurarà la superfície realment executada segons especificacions de Projecte.

| Codi | Ut | Descripció | Rendiment | Preu | Import |
|---|---|---|---|---|---|
| mt13lpo010e | m² | Placa asfàltica 10 ones, de perfil ondulat i color negre, a base de fibres minerals i vegetals saturades amb una emulsió bituminosa a altes temperatures, segons UNE-EN 534. (material) | 1.1 | 7.89 | 8.679 |
| mt13lps030 | U | Cargol galvanitzat amb tac de plàstic i volandera plom/ferro, per fixació de plaques sobre suport ceràmic. (material) | 6 | 0.1 | 0.600 |
| mt13lps020 | m | Acabament perimetral de planxa galvanitzada esmaltada, de varis colors. (material) | 0.4 | 1.94 | 0.776 |
| mo052 | h | Oficial 1ª muntador de sistemes de façanes prefabricades. (mà d'obra) | 0.2 | 29.34 | 5.868 |
| mo099 | h | Ajudant muntador de sistemes de façanes prefabricades. (mà d'obra) | 0.2 | 25.28 | 5.056 |
| % | % | Costos directes complementaris | 2 % | 20.979 | 0.420 |
|  |  | Costos directes |  |  | 21.399 |

Residus:
- col·locació: mt13lpo010e; factor de residu 0.06
- col·locació: mt13lps030 Cargol galvanitzat amb tac de plàstic i volandera plom/ferro, per fixació de plaques sobre suport ceràmic; factor de residu 0.005
- col·locació: mt13lps020 Acabament perimetral de planxa galvanitzada esmaltada, de varis colors; factor de residu 0.017365

## Recursos

**mt13lpo010e** m² Placa asfàltica 10 ones
Dades tècniques: Cost energètic 146.993 MJ; Emissió de CO2 4.443 kg; Codi LER 17 03 02; Massa de l'element 3.179 kg; Volum 0.003179 m3
Residus:
- embalatge: re170201 Fusta. (component de residu); rendiment 0.017 kg; Codi LER 17 02 01; Massa de l'element 1 kg; Volum 0.000909 m3
- embalatge: re170203 Plàstic. (component de residu); rendiment 0.005 kg; Codi LER 17 02 03; Massa de l'element 1 kg; Volum 0.001667 m3

**mt13lps030** U Cargol galvanitzat amb tac de plàstic i volandera plom/ferro, per fixació de plaques sobre suport ceràmic
Dades tècniques: Cost energètic 0.166 MJ; Emissió de CO2 0.018 kg; Codi LER 17 04 05; Massa de l'element 0.0066 kg; Volum 0.000003 m3
Residus:
- embalatge: re150101 Envasos de paper i cartró. (component de residu); rendiment 0.001 kg; Codi LER 15 01 01; Massa de l'element 1 kg; Volum 0.001333 m3

**mt13lps020** m Acabament perimetral de planxa galvanitzada esmaltada, de varis colors
Dades tècniques: Cost energètic 12.040 MJ; Emissió de CO2 0.623 kg; Codi LER 17 04 05; Massa de l'element 1.17 kg; Volum 0.000557 m3
Residus:
- embalatge: re170203 Plàstic; rendiment 0.006 kg
