# Sistema Onduline BT DRS "ONDULINE" d'impermeabilització de coberta inclinada

- Propietat de l'arxiu: CYPE Ingenieros S.A.
- Format: FIEBDC-3/2016
- Programa: Generador de preus de la construcció. CYPE Ingenieros, S.A.
- Data: 04/07/2024
- Divisa: EUR
- Costos indirectes: 3 %
- IVA: 21 %

## Q Cobertes

### QT Inclinades

#### QTX Sistemes de terrats

**QTX140** m² Sistema Onduline BT DRS "ONDULINE" d'impermeabilització de coberta inclinada.
Sistema Onduline BT DRS "ONDULINE" d'impermeabilització de coberta inclinada, sobre suport continu de formigó, compost per: IMPERMEABILITZACIÓ: placa sota teula, asfàltica DRS, BT-200 "ONDULINE", fixada al suport amb claus, Cap de PVC "ONDULINE"; COBERTURA: teules ceràmiques corbes, acabat amb engalba color vermell, 40,8x15x11,6 cm, fixades amb escuma de poliuretà, Ondufoam "ONDULINE" i ganxos "ONDULINE".
Criteri de valoració econòmica: El preu no inclou la superfície suport ni els punts singulars i les peces especials de la cobertura.
Inclou: Neteja de la superfície suport. Col·locació i fixació de la placa sota teula. Segellat de junts. Fixació de les teules amb escuma.
Criteri d'amidament de projecte: Superfície de l'aiguavés mesurada en veritable magnitud, segons documentació gràfica de Projecte.
Criteri de mesura d'obra: Es mesurarà, en veritable magnitud, la superfície realment executada segons especificacions de Projecte.

| Codi | Ut | Descripció | Rendiment | Preu | Import |
|---|---|---|---|---|---|
| mt13bto010te | m² | Placa sota teula, asfàltica DRS (doble capa protectora de resina i cavalcament de seguretat), BT-200 "ONDULINE", armada amb fibres minerals i vegetals més resina, de 2000 mm de longitud, 1050 mm d'amplada i 2,4 mm de gruix, segons UNE-EN 534. (material) | 1.25 | 7.91 | 9.888 |
| mt13lpo032f | U | Clau, Cap de PVC "ONDULINE", per a fixació sobre panell sandvitx. (material) | 3 | 0.07 | 0.210 |
| mt13tac050a | U | Teula ceràmica corba, acabat amb engalba color vermell, 40,8x15x11,6 cm, segons UNE-EN 1304. (material) | 36.6 | 0.88 | 32.208 |
| mt13bto040 | U | Ganxo "ONDULINE", per subjecció de teules a placa sota teula. (material) | 8 | 0.27 | 2.160 |
| mt13bto035a | U | Aerosol de 750 cm³ d'escuma de poliuretà monocomponent, Ondufoam "ONDULINE". (material) | 0.25 | 6.85 | 1.713 |
| mo011 | h | Oficial 1ª muntador. (mà d'obra) | 0.918 | 29.34 | 26.934 |
| mo080 | h | Ajudant muntador. (mà d'obra) | 0.918 | 25.28 | 23.207 |
| % | % | Costos directes complementaris | 2 % | 96.320 | 1.926 |
|  |  | Costos directes |  |  | 98.246 |

Residus:
- col·locació: mt13bto010te; factor de residu 0.06
- col·locació: mt13tac050a Teula ceràmica corba, acabat amb engalba color vermell, 40,8x15x11,6 cm, segons UNE-EN 1304; factor de residu 0.0578
- col·locació: mt13bto040 Ganxo "ONDULINE", per subjecció de teules a placa sota teula; factor de residu 0.0045
- col·locació: mt13bto035a Aerosol de 750 cm³ d'escuma de poliuretà monocomponent, Ondufoam "ONDULINE"; factor de residu 0.024

## Recursos

**mt13bto010te** m² Placa sota teula
Dades tècniques: Cost energètic 134.914 MJ; Emissió de CO2 4.072 kg; Codi LER 17 03 02; Massa de l'element 3 kg; Volum 0.003 m3
Residus:
- embalatge: re170201 Fusta. (component de residu); rendiment 0.017 kg; Codi LER 17 02 01; Massa de l'element 1 kg; Volum 0.000909 m3
- embalatge: re170203 Plàstic. (component de residu); rendiment 0.005 kg; Codi LER 17 02 03; Massa de l'element 1 kg; Volum 0.001667 m3

**mt13tac050a** U Teula ceràmica corba, acabat amb engalba color vermell, 40,8x15x11,6 cm, segons UNE-EN 1304
Dades tècniques: Cost energètic 5.610 MJ; Emissió de CO2 0.274 kg; Codi LER 17 01 03; Massa de l'element 1.35 kg; Volum 0.00108 m3
Residus:
- embalatge: re170201 Fusta; rendiment 0.003 kg
- embalatge: re170203 Plàstic; rendiment 0.002 kg

**mt13bto040** U Ganxo "ONDULINE", per subjecció de teules a placa sota teula
Dades tècniques: Cost energètic 0.053 MJ; Emissió de CO2 0.004 kg; Codi LER 17 04 05; Massa de l'element 0.004 kg; Volum 0.000002 m3
Residus:
- embalatge: re150101 Envasos de paper i cartró. (component de residu); rendiment 0.001 kg; Codi LER 15 01 01; Massa de l'element 1 kg; Volum 0.001333 m3

**mt13bto035a** U Aerosol de 750 cm³ d'escuma de poliuretà monocomponent, Ondufoam "ONDULINE"
Dades tècniques: Cost energètic 4.178 MJ; Emissió de CO2 0.208 kg; Codi LER 17 06 04; Massa de l'element 0.01875 kg; Volum 0.000031 m3
Residus:
- embalatge: re150104 Envasos metàl·lics. (component de residu); rendiment 0.15 kg; Codi LER 15 01 04; Massa de l'element 1 kg; Volum 0.001667 m3
